# Müllboxen
Angebotsaufforderung (GAEB 90, DA83)
Währung: EUR
Auftraggeber: a Angebote

## Bismarckstr. 97-103, Oberhausen, Müllbox
Datum: 03.11.25

### Titel 01 Bestands-, Entwurfs- und Ausführungsplan

**01.001 Bestandsplan der Oberflächen in der Grundsicht erstellen für die im Ba ufeld vorhandenen / angrenzenden Wege, Plätze, Treppen, Mauern,**
Bestandsplan der Oberflächen in der Grundsicht erstelle
n für die im Baufeld vorhandenen / angrenzenden Wege, P
lätze, Treppen, Mauern, Bäume, Versorgungseinrichtungen
 und Ausstattungen, Angaben von Längen, Breiten und Höh
en, maßstabsgerecht.
Menge: 1,000 psch

**01.002 Schadensprotokoll der zu erhaltenden Oberflächen mit kalendarischer Bi lddokumentation für die im Baufeld vorhandenen / angrenzenden**
Schadensprotokoll der zu erhaltenden Oberflächen mit ka
lendarischer Bilddokumentation für die im Baufeld vorha
ndenen / angrenzenden auch öffentlichen Wege, Straße un
d Plätze, Gebäude Mauern und Treppen, Bäume, Sträucher,
 Beet- und Rasenflächen, Versorgungseinrichtungen und A
usstattungen herstellen.
Menge: 1,000 psch

**01.003 Entwurfs- und Ausführungsplan der herzustellenden befestigten Oberfläc hen für Wege, Plätze, Treppen und Mauern, getrennt nach**
Entwurfs- und Ausführungsplan der herzustellenden befes
tigten Oberflächen für Wege, Plätze, Treppen und Mauern
, getrennt nach Belägen, Einfassungen, Rampen, Einfried
ungen, Einrichtungen, Entwässerungsrinnen und Einläufen
 unter Berücksichtigung des zu erhaltenden Bestandes, d
er vorhandenen Geländehöhen, sowie der neuen Ausbauhöhe
n in der Grundsicht im Maßstab >/= 1:50 erstellen, Vege
tationsflächen getrennt nach Bestand, Neubepflanzung un
d Rasen schematisch darstellen. Mauern, Treppen u.a. au
fgehende Bauteile sind in der Ansicht sowie im Schnitt
Maßstab >/= 1:10, ebenso Rampen, Schichtaufbauten der z
u befestigenden Flächen unter Berücksichtigung der spät
eren Nutzung, Spiel- und Vegetationsflächen, Unterflurm
aßnahmen wie Entwässerungsschächte, Leitungen, Rigolen,
 Bodenverbesserungen für neu zu pflanzende Solitärbäume
. Längen, Breiten und Höhen sind nach Abstimmung mit de
m AG zur Ausführung zu vermaßen.
Menge: 1,000 psch

### Titel 02 Einholen von Auskünften und Genehmigunge

**02.001 Einholen von Leitungsplänen der Telekom, der städtischen Versorgungsun ternehmen für Strom, Gas, Wasser, Abwasser,**
Einholen von Leitungsplänen der Telekom, der städtische
n Versorgungsunternehmen für Strom, Gas, Wasser, Abwass
er, Fernwärme etc. sowie den Anbietern von Sat-Kabel o.
ä.
Menge: 1,000 psch

**02.002 Einholung einer Sondernutzungsgenehmigung für den öffentlichen Verkehrsraum und Übernahme der anfallenden**
Einholung einer Sondernutzungsgenehmigung für den
öffentlichen Verkehrsraum  und Übernahme der anfallende
n
Gebühren, Abrechnung nach Kalendertagen x Nutzfläche
Menge: 2000,000 qm

**02.003 Einholung einer Einzelgenehmigung zur Absicherung von Arbeitsstellen im öffentlichen Verkehrsraum.**
Einholung einer Einzelgenehmigung zur Absicherung von
Arbeitsstellen im öffentlichen Verkehrsraum und
Übernahme der anfallenden Gebühren.
Menge: 1,000 Stck

### Titel 03 Baustelleneinrichtung, -unterbrechung, S

**03.001 Baustelleneinrichtung, An- und Abfahrt sowie Vorhalten aller erforderlichen Baugeräte für**
Baustelleneinrichtung,
An- und Abfahrt sowie Vorhalten aller erforderlichen Ba
ugeräte für die nachfolgenden Leistungen
Menge: 1,000 psch

**03.002 Baustellen WC- liefern, bis 4 Wochen vorhalten und nach Beendigung der Arbeiten wieder abräumen**
Menge: 1,000 psch

**03.003 Einrichten einer Halteverbotszone min. 72 Std. vor Baubeginn auf einer Länge von max. 50 m inkl. Dokumentation der im Halteverbot abgestellten**
Einrichten einer Halteverbotszone min. 72 Std. vor
Baubeginn auf einer Länge von max. 50 m inkl.
Dokumentation der im Halteverbot abgestellten
Fahrzeuge, sowie Beschriftung der Zeitzusatzzeichen.
Menge: 2,000 Stck

**03.004 Bauzaun aus Metallzaunfeldern 2,00 m hoch mit umlaufendem Rohrrahmen, MW 100/300 mm, Drahtstärke 4/3,5 mm**
Bauzaun aus Metallzaunfeldern 2,00 m hoch mit umlaufend
em Rohrrahmen, MW 100/300 mm, Drahtstärke 4/3,5 mm waag
e-/senkrecht, Standrohre 42 mm, waagerecht 27 mm, Bauza
unfüße aus Recyclingmaterial 800x125x290 mm liefern und
 bis zu 4 Wochen vorhalten. Metallzaunfelder mit Verbin
dungsschellen verschrauben.
Menge: 75,000 m

**03.005 Verkehrsabsperrschrankenzaun, Kunststoff, rot-weiß, liefern und bis 4 Wochen vorhalten.**
Verkehrsabsperrschrankenzaun, Kunststoff, rot-weiß, lie
fern und bis 4 Wochen vorhalten.
Menge: 50,000 m

**03.006 Verkehrsabsperrschrankenzaun umsetzen**
Menge: 50,000 m

**03.007 Verkehrsleitbaken, Kunststoff, rot-weiß, liefern und bis 4 Wochen vorh alten.**
Verkehrsleitbaken, Kunststoff, rot-weiß, liefern und bi
s 4 Wochen vorhalten.
Menge: 10,000 Stck

**03.008 Verkehrszeichen nach StVO, mit Mast, aufstellen, unterhalten und abbauen.**
Menge: 4,000 Stck

**03.009 Baustellenzufahrt herstellen, Sauberkeitsschicht aus gebrochenem Natur steinschotter der Körnung 0/45 mm ebenflächig planieren und**
Baustellenzufahrt herstellen, Sauberkeitsschicht aus ge
brochenem Natursteinschotter der Körnung 0/45 mm ebenfl
ächig planieren und standfest verdichten, einschließlic
h Trennlage zum anstehenden Bodenmaterial und Rückbau i
m Zuge des Bauverlaufs bzw. nach Fertigstellung der Arb
eiten, sowie der erforderlichen Erdarbeiten.
Menge: 15,000 qm

**03.010 Fußgängerbrücke als Grabenübergang liefern und nach Baufortschritt entsprechend umsetzen**
Menge: 4,000 Stck

### Titel 04 Baufeldräumung, Baumfäll, -schnitt und R

**04.001 Baufeld von Abfällen aller Art säubern und zur Abfuhr sammeln**
Baufeld von Abfällen aller Art säubern und zur Abfuhr s
ammeln
Menge: 175,000 qm

**04.002 Siedlungs- und Haushaltsabfälle laden und abfahren**
Menge: 1,000 cbm

**04.003 Baumischabfälle laden und abfahren**
Menge: 1,000 cbm

**04.004 Sträucher mit Wurzelwerk bis 2,50 m hoch roden und entsorgen.**
Menge: 25,000 Stck

**04.005 Grasnarbe 5-10 cm stark entlang der Gebäudefassade abschälen und entsorgen**
Vegetationsschicht 5-10 cm stark entlang der Gebäudefas
sade
abschälen und entsorgen
Menge: 50,000 qm

### Titel 05 Rückbau- und Abbrucharbeiten

**05.001 Müllgroßbehälter aufnehmen, auf der Baustelle transportieren, abstelle n und sichern**
Müllgroßbehälter aufnehmen, auf der Baustelle transport
ieren, abstellen und sichern
Menge: 24,000 Stck

**05.002 Geländer und Handläufe mit Pfosten und Fundamenten lösen und entfernen**
Geländer und Handläufe mit Pfosten und Fundamenten löse
n und entfernen
Menge: 40,000 m

**05.003 Betongehwegplatten entlang der Gebäudefassade aufnehmen und entfernen**
Betongehwegplatten entlang der Gebäudefassade aufnehmen
und entfernen, als Zulage
Menge: 40,000 m

**05.004 Betonsteinplatten in Gehwegen aufnehmen und entfernen**
Menge: 50,000 qm

**05.005 Mörtelbett lösen, aufnehmen und entfernen als Zulage**
*** Bedarfsposition ohne GB
Menge: 50,000 qm

**05.006 Plattenbeläge oder Pflasterdecken auf öffentlichen Gehwegen aus Beton oder Naturstein in ungebundener Bettung verlegt, Gesamtdicke**
Plattenbeläge oder Pflasterdecken auf öffentlichen Gehw
egen aus Beton oder Naturstein in ungebundener Bettung
verlegt, Gesamtdicke bis 15 cm, zur Wiederverwendung lö
sen, Bettung entfernen, Pflaster / Platten säubern und
auf Paletten stapeln und im Anschluss fachgerecht wiede
rverlegen, die Nachlieferung von Fehlmengen wird gesond
ert vergütet.
Menge: 50,000 qm

**05.007 Unzureichenden Unterbau aus Hochofenschlacke o. ä. lösen, aufnehmen un d entfernen**
Unzureichenden Unterbau aus Hochofenschlacke o. ä. löse
n, aufnehmen und entfernen
Menge: 100,000 qm

**05.008 Betonbeeteinfassungen mit Fundamenten aufnehmen und entfernen**
Menge: 45,000 m

**05.009 Betonblockstufen mit Fundamenten lösen, aufnehmen und entfernen**
Betonblockstufen mit Fundamenten lösen, aufnehmen und e
ntfernen
Menge: 3,000 m

**05.010 Mauerwerk bis 0,40 m breit, bis 1,00 m hoch lösen, aufnehmen und entfe rnen**
Mauerwerk bis 0,40 m breit, bis 1,00 m hoch lösen, aufn
ehmen und entfernen
Menge: 40,000 m

**05.011 Betonfundamente bis 0,50 m breit und 0,80 m tief freilegen, lösen, auf nehmen und entfernen**
Betonfundamente bis 0,50 m breit und 0,80 m tief freile
gen, lösen, aufnehmen und entfernen
Menge: 40,000 m

### Titel 06 Bodenausschachtungen und -auffüllungen

**06.001 Suchschachtung von Hand für Leitungen als Gräben bis 80 cm tief als Zulage zur Bodenposition**
Menge: 10,000 m

**06.002 Boden in Streifen entlang des Gebäudes und unter Balkonen bis 1,00 m breit und 0,30 m tief lösen und entsorgen, Boden bis LAGA Z1.2**
Menge: 40,000 m

**06.003 Boden in Gehwegen mindestens 1,00 bis 2,00 m breit und 0,40 m tief lösen und entsorgen, Boden bis LAGA Z1.2**
Menge: 55,000 qm

**06.004 Boden für Treppen, Mauern, Podeste und Rampen lösen und entsorgen, Boden bis LAGA Z1.2**
Menge: 2,500 cbm

**06.005 Anstehenden Unterboden im öffentlichen Gehweg bis LAGA Z2 bis 25 cm ti ef lösen und entfernen**
Anstehenden Unterboden im öffentlichen Gehweg bis LAGA
Z2 bis 25 cm tief lösen und entfernen
Menge: 15,000 qm

**06.006 Boden mit Steinen durchsetzt, als Zulage zu den Vorpositionen**
Boden mit Steinen durchsetzt, als Zulage zu den Vorposi
tionen
Menge: 25,000 cbm

**06.007 Boden mit Wurzeln durchsetzt als Zulage zu den Vorpositionen**
Boden mit Wurzeln durchsetzt als Zulage zu den Vorposit
ionen
Menge: 15,000 cbm

**06.008 Schmiersand / Füllkies liefern und in Arbeitsräume u. a. im Bereich vo n Vegetationsflächen / befestigten Flächen lagenweise einbauen und**
Schmiersand / Füllkies liefern und in Arbeitsräume u. a
. im Bereich von Vegetationsflächen / befestigten Fläch
en lagenweise einbauen und verdichten
Menge: 10,000 cbm

### Titel 07 Planum und Absteckung

**07.001 Wege, Plätze, Treppen, Mauern, Podeste und Rampen in Lage und Höhe in mehreren Teilflächen nach Ausführungsplan oder Angaben des**
Wege, Plätze, Treppen, Mauern, Podeste und Rampen in La
ge und Höhe in mehreren Teilflächen nach Ausführungspla
n oder Angaben des AG abstecken.
Menge: 125,000 qm

**07.002 Untergrund planieren und verdichten bis 1,00 m breit, als Zulage**
Untergrund planieren und verdichten bis 1,00 m breit, a
ls Zulage
Menge: 40,000 m

**07.003 Baugrund für Wege, Plätze, Treppen, Mauern, Podeste und Rampen in Einz elflächen planieren und verdichten**
Baugrund für Wege, Plätze, Treppen, Mauern, Podeste und
 Rampen in Einzelflächen planieren und verdichten
Menge: 60,000 qm

**07.004 Baugrund im öffentlichen Gehwegbereich den neuen Ausbauhöhen entsprech end planieren und verdichten. Vorhandene Böden**
Baugrund im öffentlichen Gehwegbereich den neuen Ausbau
höhen entsprechend planieren und verdichten. Vorhandene
 Böden nachverdichten. Maximale Abweichung von der Soll
höhe +/- 3 cm.
In Einzelflächen bzw. mehreren Bauabschnitten.
Menge: 50,000 qm

### Titel 08 Frostschutz-, Sauberkeits- und Tragschic

**08.001 Tragschicht für Wege, Plätze, Treppen, Mauern, Podeste und Rampen aus Natursteinschotter 0/45 oder 0/32 mm aus**
Tragschicht für Wege, Plätze, Treppen, Mauern, Podeste
und Rampen aus Natursteinschotter 0/45 oder 0/32 mm aus
  Kalkstein/Grauwacke/Basalt bis 0,25 m
stark liefern, einbauen und verdichten
Menge: 75,000 qm

**08.002 Vorhandene Schottertragschicht durch Auf- und Abtrag +/- 10 cm planier en, Fehlmengen bis 5 cm aus Natursteinschotter 0/22 mm**
Vorhandene Schottertragschicht durch Auf- und Abtrag +/
- 10 cm planieren, Fehlmengen bis 5 cm aus Natursteinsc
hotter 0/22 mm ergänzen und verdichten
Menge: 40,000 qm

**08.003 Sauberkeitsschicht entlang des Gebäudes und unter Balkonen aus Kiessand 0/32 mm liefern und herstellen bis 1,00 m breit und 0,15 m**
Sauberkeitsschicht entlang des Gebäudes und unter
Balkonen aus Kiessand 0/32 mm liefern und herstellen
bis 1,00 m breit und 0,15 m stark
Menge: 40,000 m

**08.004 Unkrautvlies liefern und entlang des Gebäudes bis 1,00 m breit verlegen**
Menge: 40,000 m

### Titel 09 Einfassungen, Mauern, Stufen, Lichtschäc

**09.001 Betonkantensteine 8/25 cm liefern und als Tiefbord in Betonfundament setzen**
Menge: 120,000 m

**09.002 Betonkantensteine 8/25 cm, Farbe anthrazit, liefern als Zulage zur Gru ndposition**
Betonkantensteine 8/25 cm, Farbe anthrazit, liefern als
 Zulage zur Grundposition
Menge: 120,000 m

**09.003 Betonkantensteine auf Paßlänge / Gehrung schneiden**
Menge: 30,000 Stck

**09.004 Einfassungen in Einzellängen bis 5 m herstellen als Zulage zu den Grun dpositionen**
Einfassungen in Einzellängen bis 5 m herstellen als Zul
age zu den Grundpositionen
Menge: 30,000 m

**09.005 Betonblockstufen 35/15 cm liefern und auf Betonfundament setzen**
Betonblockstufen 35/15 cm liefern und auf Betonfundamen
t setzen
Menge: 4,000 m

**09.006 Betonblockstufen auf Paßlänge schneiden als Zulage zur Stufenposition**
*** Bedarfsposition ohne GB
Menge: 2,000 Stck

### Titel 10 Pflasterdecken, Plattenbeläge und wasser

**10.001 Pflaster- und Plattenbettung aus Naturbrechsand-Splittgemisch 0/5 mm a us Kalkstein/Grauwacke/Basalt 3-5 cm stark liefern, einbauen,**
Pflaster- und Plattenbettung aus Naturbrechsand-Splittg
emisch 0/5 mm aus Kalkstein/Grauwacke/Basalt 3-5 cm sta
rk liefern, einbauen, vorverdichten und ebenflächig abz
iehen.
Menge: 80,000 qm

**10.002 Betonrechteckpflaster 20/10/8 cm und 10/10/8 cm mit Microfase liefern und im Ellenbogenverband mit umlaufender Läuferschicht und**
Betonrechteckpflaster 20/10/8 cm und 10/10/8 cm mit Mic
rofase liefern und im Ellenbogenverband mit umlaufender
 Läuferschicht und gleichmäßiger Fugenbreite von mindes
tens 3 mm bis maximal 5 mm mit fluchtgerechtem Fugenbil
d verlegen
Menge: 25,000 qm

**10.003 Pflaster- und Plattenflächen kontinuierlich mit Fortschreiten des Verl egens mit Naturbrechsand-Splittgemisch 0/2 mm aus**
Pflaster- und Plattenflächen kontinuierlich mit Fortsch
reiten des Verlegens mit Naturbrechsand-Splittgemisch 0
/2 mm aus Kalkstein/Grauwacke/Basalt verfugen
Menge: 80,000 qm

**10.004 Betonpflaster und -platten in Podesten oder Einzelflächen bis 10 qm ve rlegen als Zulage zur Grundposition**
Betonpflaster und -platten in Podesten oder Einzelfläch
en bis 10 qm verlegen als Zulage zur Grundposition
Menge: 35,000 qm

**10.005 Betonpflaster und -platten auf verschiedenen Ebenen oder Einzelflächen bis 20 qm verlegen als Zulage zur**
Betonpflaster und -platten auf verschiedenen Ebenen ode
r
Einzelflächen bis 20 qm verlegen als Zulage zur
Grundposition
Menge: 80,000 qm

**10.006 Betonrechteckpflaster 20/10/8 cm und 10/10/8 cm mit Microfase, Farbe a nthrazit, liefern als Zulage zur Grundposition**
Betonrechteckpflaster 20/10/8 cm und 10/10/8 cm mit Mic
rofase, Farbe anthrazit, liefern als Zulage zur Grundpo
sition
Menge: 25,000 qm

**10.007 Pflasterflächen sauber kehren und mit einer Platten-Gleitvorrichtung a brütteln, Fugenschluss vollständig mit Naturbrechsand 0/2 mm**
Pflaster- und Plattenflächen sauber kehren und mit eine
r Platten-Gleitvorrichtung abrütteln, Fugenschluss voll
ständig mit Naturbrechsand-Splittgemisch 0/2 mm aus Kal
kstein/Grauwacke/Basalt
Menge: 80,000 qm

**10.008 Betonpflaster und -platten auf Passlänge nass schneiden**
Menge: 10,000 m

**10.009 Fehlmengen Betonplatten 40/40/5 cm, anthrazit, scharfkantig, zur Wiede rherstellung des öffentlichen Gehwegs nachliefern**
Fehlmengen Betonplatten 40/40/5 cm, anthrazit, scharfka
ntig, zur Wiederherstellung des öffentlichen Gehwegs na
chliefern
Menge: 5,000 m

**10.010 Spritzschutzstreifen entlang des Gebäudes und unter Balkonen aus Basalt 11/16 mm o. 16/32 mm bis 1,00 m breit und 0,15**
Spritzschutzstreifen entlang des Gebäudes und unter
Balkonen aus Basalt 11/16 mm o. 16/32 mm bis 1,00 m bre
it und 0,15 m stark liefern und einbauen
Menge: 40,000 m

### Titel 11 Ausstattungen Nachfolgende Positionen und Einheitsprei Dinslaken, Kurt-Schumacher-Str. 194-204 Bestellung 91226/0102/040 Hier jedoch für Dreifachschränke für 3 Müllgroßbehälter bis 240 l, Außenmaße B/T/H: 204/86/125 cm

**11.001 Müllcontainerschrank für Müllgroßbehälter bis 1100 l, Sichtbeton ca. B 166,00 cm, T 132,00 cm, H 166,00 cm**
Müllcontainerschrank für Müllgroßbehälter bis 1100 l,
Sichtbeton
ca. B 166,00 cm, T 132,00 cm, H 166,00 cm
-Stahltorblatt DIN links mit variablem verzinktem
Bodenabschlussblech
-Stahltorblatt DIN rechts mit variablem verzinktem
Bodenabschlussblech
-Variables Schrammbord für AGB
-Einwurfklappe mit zwei Einwurfdeckeln mit
Zentralschliessung, vorgerichtet für bauseitigen PHZ
10/30 mm, für den Verschluss beider Einwurfdeckel und
Dreikantverschluss 8 mm inkl. 2 Dreikantschlüsseln,
für AGB entsprechend DIN EN 840-3 1100 l,
770, 750, 660, 500 und 2 *240 l
alle sichtbaren Stahlteile stückfeuerverzinkt nach DIN
EN  ISO 1461,
Außenfläche: Schalungsglatter Beton, Rücken geglättet.

Die Müllcontainerschränke müssen innerhalb der
Baustelle mit einem
Radlader versetzt werden.
Menge: 8,000 Stck

**11.002 Müllcontainerschrank wie vor, jedoch Türen und Einwurfdeckel pulverbeschichtet Farbe: anthrazit grau RAL 7016, als Zulage zur**
Müllcontainerschrank wie vor, jedoch Türen und
Einwurfdeckel pulverbeschichtet Farbe: anthrazit grau
RAL 7016, als Zulage zur Vorpos.
Menge: 16,000 Stck

**11.003 Einwurfdeckel der Müllcontainerschränke, pulverbeschichtet, Farbe Zinkgelb RAL 1018 oder Enzianblau RAL 5010 oder andere als Zulage**
Einwurfdeckel der Müllcontainerschränke,
pulverbeschichtet, Farbe Zinkgelb RAL 1018 oder
Enzianblau RAL 5010 oder andere als Zulage zur
Grundposition
Menge: 24,000 Stck

**11.004 Einwurfdeckel wie vor, jedoch alle Deckel mit der entsprechenden Abfal lsorten-Farbcodierung individuell foliert. Minderpreis zur**
Einwurfdeckel wie vor, jedoch alle Deckel mit der entsp
rechenden Abfallsorten-Farbcodierung individuell folier
t. Minderpreis zur Pulverbeschichtung der Vorpos. und a
ufgrund Mehrmenge.
Menge: 24,000 Stck

### Titel 12 Vegetationstechnische Boden-, Rasen und

**12.001 Oberboden den neuen Anschlußhöhen entsprechend +/- 20 cm auf- und abtragen und lockern**
Menge: 75,000 qm

**12.002 Oberboden der Fa. Bölling, LAGA Z0, gesiebt, Humusgehalt >10% liefern und auftragen**
Oberboden der Fa. Bölling, LAGA Z0, gesiebt,
Humusgehalt > 10% liefern und auftragen
Menge: 20,000 cbm

**12.003 Oberbodenfläche umgraben, düngen und vorplanieren**
Menge: 75,000 qm

**12.004 Steine und Unrat aus den Vegetationsflächen sammeln, aufnehmen und abfahren**
Menge: 1,000 cbm

**12.005 Heckenpflanzen und Bodendecker liefern, Grundlage ist der aktuelle Kat alogwert der Baumschule Bruns in Höhe von 4.166,66 EUR**
Heckenpflanzen und Bodendecker liefern, Grundlage ist d
er aktuelle Katalogwert der Baumschule Bruns in Höhe vo
n 4.166,66 EUR
abzüglich Rabatt
Menge: 1,000 psch

**12.006 Heckenpflanzen und Bodendecker liefern, Grundlage ist der aktuelle Kat alogwert der Baumschule Bruns in Höhe von 4.166,66 EUR**
Heckenpflanzen und Bodendecker liefern, Grundlage ist d
er aktuelle Katalogwert der Baumschule Bruns in Höhe vo
n 4.166,66 EUR
abzüglich Rabatt
Menge: 1,000 psch

**12.007 Oberbodenflächen nach der Pflanzung lockern, feinplanieren, Gießränder an Sträuchern und Solitärgehölzen herstellen**
Oberbodenflächen nach der Pflanzung lockern, feinplanie
ren, Gießränder an Sträuchern und Solitärgehölzen herst
ellen
Menge: 75,000 qm

**12.008 Oberbodenflächen mit Rindenmulch 0/20 mm bis 8 cm stark abdecken**
Menge: 75,000 qm

### Titel 13 Stundenlohnarbeiten

**13.001 Vorarbeiter für unvorherzusehende / zusätzliche Arbeiten nach Zeitaufw and**
*** Bedarfsposition ohne GB
Vorarbeiter für unvorherzusehende / zusätzliche Arbeite
n nach Zeitaufwand
Menge: 5,000 Std

**13.002 Facharbeiter für unvorherzusehende / zusätzliche Arbeiten nach Zeitauf wand**
*** Bedarfsposition ohne GB
Facharbeiter für unvorherzusehende / zusätzliche Arbeit
en nach Zeitaufwand
Menge: 10,000 Std

**13.003 Helfer für unvorherzusehende / zusätzliche Arbeiten nach Zeitaufwand**
*** Bedarfsposition ohne GB
Helfer für unvorherzusehende / zusätzliche Arbeiten nac
h Zeitaufwand
Menge: 15,000 Std

**13.004 LKW-Pritsche/Kipper bis 7,5 to einschließlich aller Betriebsstoffe. Die Bedienung wird gesondert vergütet**
*** Bedarfsposition ohne GB
LKW-Pritsche/Kipper bis 7,5 to einschließlich aller Bet
riebsstoffe.
Die Bedienung wird gesondert vergütet
Menge: 3,000 Std

**13.005 LKW-Kipper bis 18 to mit Kranaufbau einschließlich aller Betriebsstoff e.**
*** Bedarfsposition ohne GB
LKW-Kipper bis 18 to mit Kranaufbau einschließlich alle
r Betriebsstoffe.
Die Bedienung wird gesondert vergütet.
Menge: 2,000 Std

**13.006 Handgeführte Motorgeräte einschließlich aller Betriebsstoffe.**
*** Bedarfsposition ohne GB
Handgeführte Motorgeräte einschließlich aller Betriebss
toffe.

Die Bedienung wird gesondert vergütet.
Menge: 5,000 Std

**13.007 Baugeräte bis 7,5 to einschließlich aller Betriebsstoffe.**
*** Bedarfsposition ohne GB
Baugeräte bis 7,5 to einschließlich aller Betriebsstoff
e.

Die Bedienung wird gesondert vergütet.
Menge: 2,000 Std

USt %: 19,00
